# BA 06.1_Kloster_WASS_Dach_Fenster
Angebotsaufforderung (GAEB 90, DA83)
DV-Nummer: 2023-24
Währung: EUR
Auftraggeber: Zisterzienserinnen-Abtei Waldsassen, Basilikaplatz 2, 95652

## Gerüstarbeiten
Datum: 24.04.26

*Hinweis*
Beschreibung der Maßnahme
Die Zisterzienserinnen Abtei Waldsassen plant in
Teilbereichen
des Klosters Sanierungen an Dach, Fassade und Fenstern.
Gebäudeteile: Bibliotheksflügel und der im 90° Winkel
dazu
stehende, sogenannte Apothekerflügel.

Im Grundsatz handelt es sich um eine Modernisierung und
behutsame Sanierung des Bestehenden.
Alle geplanten Maßnahmen wurden mit dem Landesamt für
Denkmalpflege Bayern besprochen und abgestimmt. Im Zuge
der Ausführung wird eine regelmäßige Einbindung und
intensive
Beteiligung des BLfD stattfinden.

Bereits bei den umfangreichen Voruntersuchungen waren
RestauratorInnen für die verschiedenen Fachbereiche
eingebunden. Auch baubegleitend werden
FachrestauratorInnen tätig sein.

Folgende Maßnahmen sind vorgesehen:

Dächer
Sanierung der Dachkonstruktion und Dachhaut. Die
Neudeckung der Dachfläche erfolgt mit
Biberschwanzziegeln in
Doppeldeckung.

Fassade
Im Zuge der Dach- und Fenstersanierung wird die Fassade
nach Abschluss der Arbeit einen neuen Anstrich nach
Vorgaben
des Denkmalschutzes erhalten, evtl. Schadstellen wie
Risse
oder lockere Putzstellen, werden ertüchtigt.

Fenster, Türen, Tore
Die in den Jahren 2015-2023 durchgeführten
Voruntersuchungen der Klostergebäude haben dringenden
und
umfangreichen Handlungsbedarf für die Restaurierung und
Instandsetzung der Fenster ergeben.

Ein großer Teil der vorhandenen Türen und Tore ist
altersbedingt verbraucht und dringend
sanierungsbedürftig, da
der vorhandene Anstrich so defekt ist, dass er keinen
ausreichenden Schutz vor der Witterung mehr bietet.

Lage
Adresse: Basilikaplatz 2, 95652 Waldsassen | Landkreis
Tirschenreuth | Bezirk Oberpfalz
Die zu sanierenden Gebäudeteile - Bibliothek und der
im 90°
Winkel dazu stehende, sogenannte Apothekerflügel -
sind Teil
der Klosteranlage der Zisterzienserinnen Abtei
Waldsassen,
direkt angebaut an die Basilika, im

Zentrum von Waldsassen, zwischen Basilikaplatz im
Norden
und Brauhausstraße im Süden.
Der Innenhof kann teilweise für die
Baustelleneinrichtung
genutzt werden. Die Zufahrtsmöglichkeiten sind eng und
nur
über Basilikaplatz und Kirchenstraße möglich.
Eine Besichtigung der örtlichen Gegebenheiten wird
empfohlen.

Gebäude
Das Gebäude ist denkmalgeschützt. Alle Arbeiten sind
daher
mit besonderer Vorsicht und Sorgfalt zu verrichten.
Im Zuge der Bauausführung wird es aus
sicherheitstechnischen
Gründen notwendig, öffentliche Wege, Zugänge temporär
zu
sperren.
Das Gebäude bleibt während der Baumaßnahmen geöffnet.
Alle Arbeiten finden bei laufendem Kloster- und
Schulbetrieb in
den angrenzenden Gebäudeteilen statt.

geplante Maßnahmen nach Kostengruppen:
KGR 301 Gerüstarbeiten
Fassadengerüst als Arbeits- und Schutzgerüst für die
Fassaden- und Dachdeckerarbeiten, umlaufend an den zu
bearbeitenden Bauteilen.

KGR 320 Dachdecker- und Klempnerarbeiten
Bei der Sanierung soll die komplette Dachhaut erneuert
werden.
Dazu wird die Dachhaut abschnittsweise abgedeckt und
sofort
wieder ertüchtigt mit einer neuen Brettschalung, einer
Dachbahn sowie Lattung, Konterlattung und neuen
Dachziegeln
nach historischem Vorbild und standardmäßigen zwei
Einhängenasen.
Rinnen, Schneefang: Demontage und Wiedereinbau
Fallrohre: Bestand
Blitzschutz: Demontage und komplett neu
Kaltdachfenster: neu
Anarbeiten der Dachdeckung an die Kamine, keine
Kamin-Verkleidung
Der Dachstuhl wurde bei der letzten Sanierung in den
Jahren
1995-1997 vorwiegend im Bereich der Traufe
denkmalfachgerecht saniert und ist frei von Bauschäden.
Evtl. statisch notwendige Maßnahmen (z. B. tragende
Holzteile auswechseln) sind im Zuge der Dachneudeckung
vorgesehen. Ebenso werden die Anforderungen im Bereich
Brandschutz sowie energetischen Maßnahmen
berücksichtigt.

KGR 323 Außenputz- und Malerarbeiten
Im Zuge der Fenstersanierung wird die Fassade nach
Abschluss der Arbeit einen neuen Anstrich nach
Vorgaben des
Denkmalschutzes erhalten, ggf. lockere Putzstellen,
Hohl- oder
Fehlstellen, Risse, Sockelbereiche werden ertüchtigt.
Die Putze sind überwiegend stabil und in einem festen
und für
eine geplante Überarbeitung tragfähigem Zustand.

KGR 323 Innenputz- und Malerarbeiten
Nach der Sanierung der Fenster werden in Teilbereichen
Putzarbeiten notwendig. Die zu bearbeitenden Flächen
erhalten
einen neuen Anstrich nach denkmalpflegerischen
Vorgaben.

KGR 326 Schreinerarbeiten Fenster,
Fenstersanierung/ -instandsetzung, Türen und Tore:
Vorsichtiges Ausbauen, Aushängen der einzelnen
Fensterflügel
Einbau einer Notverglasung

Die inneren Flügel der Verbundfenster sind in einem
besseren
Zustand als die Außenflügel, daher sind im inneren
Bereich die
Arbeiten wie folgt:
Überprüfen und ausbessern von Kittfugen
Überarbeiten der Wetterschenkel
Dichtungen in Flügelrahmen fräsen
schleifen der kompletten Fensterrahmen und Flügel
grundieren und streichen
defekte Gläser ersetzen

Die Fensterbänke im äußeren Bereich (Spengler) müssen
überprüft und zum Teil ausgebessert werden, zum Teil
müssen
Fensterbänke neu erstellt und eingebaut werden.
Überarbeiten der Fensterbänke im Inneren (Schreiner).

KGR 333 Gebäudereinigungsarbeiten
Nach Abschluss der Arbeiten wird eine Grundreinigung
durchgeführt.

Zeitplan:
Baubeginn KW 28/2026
Fertigstellung KW 21/2027

*Hinweis*
Aufgabenstellung, Denkmalschutz

Die Aufgabenstellung ergibt sich aus der allgemeinen
Baubeschreibung und
dem Leistungsverzeichnis.

Schutz der Substanz
Die Sanierungsarbeiten müssen so ausgeführt werden,
dass Störungen bzw.
Schäden vermieden werden.
Sämtliche Arbeiten am Bauwerk, insbesondere Abbruch und
Rückbauarbeiten, sind mit besonderer Sorgfalt und mit
Rücksicht auf die zu
erhaltenden Bauteile auszuführen.

Das Gebäude ist denkmalgeschützt.
Alle beschriebenen Arbeiten finden im
denkmalgeschützten Bereich statt und
sind daher mit besonderer Vorsicht und Sorgfalt zu
verrichten.

Alle Maßnahmen sind minimalinvasiv und im
größtmöglichen Maße
substanzschonend auszuführen!

Bei Unklarheiten hat stets die Abstimmung mit
Bauleitung,
Tragwerksplanung, Fachrestaurator zu erfolgen!

Besichtigung der örtlichen Gegebenheiten
Dem AN wird dringend empfohlen, vor Angebotsabgabe eine
Ortsbesichtigung durchzuführen.
Diese ist nach vorheriger Absprache mit der
Vergabestelle möglich.

Baulärm
Alle Arbeiten finden bei laufendem Kloster- und
Schulbetrieb in den
angrenzenden Gebäudeteilen statt. Lärmentwicklung und
Erschütterungen
müssen auf das nicht vermeidbare Minimum reduziert
werden.
Auf der Baustelle dürfen nur schallgedämmte
Baumaschinen eingesetzt
werden.

Betriebszeiten
Auf der Baustelle darf ohne Sondergenehmigung zu
folgenden Zeiten
gearbeitet werden:
Werktags 7:00 Uhr bis 20:00 Uhr.

Für die Durchführung lärmintensiver Arbeiten sind
folgende Ruhezeiten zu
beachten: täglich
07:00 - 08:00 Uhr
12:00 - 13:00 Uhr
17:00 - 18:00 Uhr

In der Zeit von 10. bis 28. August 2026 gelten diese
Einschränkungen
nicht (Ferienzeit)

Anfragen zu den Verdingungsunterlagen
Anfragen zu den Verdingungsunterlagen sind rechtzeitig
unter
Berücksichtigung der auf der Vergabeplattform /
Vergabestelle hinterlegten
Frist zu stellen.

Anfragen und Auskünfte werden ausschließlich über die
Vergabeplattform /
Vergabestelle kommuniziert.

Daten und Auskünfte über die Baumaßnahme
Daten und Auskünfte über die Baumaßnahme darf der
Auftragnehmer Dritten
nur mit vorheriger Zustimmung des Auftraggebers
weitergeben.
Dies gilt auch nach Abschluss der Bauarbeiten für die
Erteilung von
Referenzen oder der geplanten Veröffentlichung in
Firmenbroschüren,
Internetauftritten etc.

Unterlagen
Zur genaueren Kalkulation liegen dem LV Zeichnungen
und Bilder bei, aus
denen die jeweiligen Konstruktionen ersichtlich sind.
Die in den Ausführungsunterlagen angegebenen
Höhenkoten, Maße,
Stückzahlen etc. sind vom Auftragnehmer RECHTZEITIG
VOR BEGINN
DER ARBEITEN mit den gegebenen Verhältnissen an der
Baustelle zu
überprüfen. Erbrachte Vorleistungen anderer Gewerke
sind hinsichtlich
der eigenen Leistung ebenfalls zu prüfen, und
Unstimmigkeiten sind der
Bauleitung zu melden.
Bedenken gegen die ausgeschriebenen Konstruktionen oder
Sondervorschläge sind in einem Begleitschreiben zur
Angebotsabgabe
bekannt zu geben.
Die Ausschreibung und die beigefügten Zeichnungen
erläutern das
Konstruktionsprinzip.
Die verbindlichen Maße sind am Bau zu nehmen und mit
den anderen AN
zu koordinieren. Montagetoleranzen sind bereits bei
der Werkstattplanung
zu berücksichtigen.

Lager- und Arbeitsplätze, Zufahrtswege
Durch die vorhandenen Platzverhältnisse können vom
Auftraggeber nur
begrenzte Flächen als Lager-, Arbeits-, und
Einrichtungsflächen zur
Verfügung gestellt werden. Materialtransporte sind
entsprechend
zeitgenau und unterteilt vorzusehen
Materiallagerplätze und Aufstellungsort für
Baustelleneinrichtungen sind
vor Baubeginn mit der Bauleitung festzulegen. Sollte
es baubetrieblich
notwendig sein, ist der Lagerplatz ohne zusätzliche
Vergütung umzulegen.
Unterkünfte wie Schlafräume und Aufenthaltsräume für
die Freizeit dürfen
in der Liegenschaft, in der sich die Baustelle
befindet, nicht eingerichtet
werden.

Die von Firmen genutzten Flächen sind immer in einem
sauberen Zustand
zu halten

Bauwasser/Baustrom
Innerhalb des Baugeländes wird ein Wasser- und
Baustromanschluss zur
Verfügung gestellt.
Anschlüsse und deren Verbrauch stehen kostenlos zur
Verfügung,
Zwischenzähler sind nach Angaben des AG zu setzen.
Anschlüsse für Geräte, Maschinen und sonst.
Hilfsmittel, die Energie oder
Wasser benötigen, wie z.B. Kabel, Leitungen,
Schläuche, Kabeltrommeln,
Scheinwerfer etc., sind vom AN bereitzustellen und
werden nicht
gesondert vergütet

Brandschutz
Bei feuergefährlichen Arbeiten, besonders Schweiß-,
Flex- und
Brennarbeiten sowie der Verwendung von entzündlichen
Stoffen sind
besondere Sicherheitsmaßnahmen, wie das Bereitstellen
von
Feuerlöschern einzuhalten.
Der Auftragnehmer hat eine verantwortliche Brandwache
durchzuführen.
Die Lagerung leicht entzündlicher oder explosiver
Materialien ist im
Bereich der Baustelle verboten.

Vermeidung, Verwertung, Beseitigung von Abfällen
Für die Vermeidung und Abfallbewirtschaftung von
Abfällen gilt das
Kreislaufwirtschaftsgesetz (KrWG) in seiner aktuellen,
gültigen Fassung.
Abfälle im Sinne des KrWG, die aus dem
Leistungsbereich des AN
hervorgehen, sind vom AN bei zertifizierten
Entsorgungsfachbetrieben zu
entledigen und durch diese entsprechend fach-, sach-
und umweltgerecht
zu verwerten oder zu beseitigen.

Der Nachweis der Entsorgungsstelle und der Bezahlung
von
Deponiegebühren sind der Schlussrechnung beizufügen.

Reinigung
Die Baustelle ist täglich zu reinigen, inkl. Reinigung
bei Fertigstellung
einzelner Arbeitsabschnitte.

Alkohol- und Rauchverbot
Auf der Baustelle herrscht Rauchverbot.
Das Konsumieren von Alkohol und/oder Drogen ist
ebenfalls untersagt.
Der Auftraggeber behält sich vor gegen alkoholisierte
oder berauschte
Personen ein Baustellenverbot auszusprechen.

Stoffe und Bauteile
Vom Auftragnehmer dürfen keine gesundheitsgefährdenden
Stoffe und
Bauteile eingebaut werden.
Die Werte der derzeit gültigen Gefahrenstoffliste sind
einzuhalten.

Kulturhistorische Funde
Werden vom Auftragnehmer Funde gemacht, die von
kulturhistorischer
Bedeutung sein könnten, ist sofort der Auftraggeber
oder dessen
örtlicher Bauleiter zu informieren.

Firmenbauleiter, Koordination
Der Auftragnehmer hat den verantwortlichen Bauleiter
schriftlich zu
benennen. Die Qualifikation ist nachzuweisen.
Der Bauleiter muss deutschsprachig und während der
Ausführung aller
Arbeiten auf der Baustelle anwesend sein, sowie an den
Koordinationsgesprächen des Auftraggebers teilnehmen.
Koordinationsgespräche finden regelmäßig einmal
wöchentlich statt,
Baubegehungen nach Erfordernis. Der Auftragnehmer ist
verpflichtet, an
diesen vom Auftraggeber festgesetzten Besprechungen
durch einen
geeigneten, bevollmächtigen Vertreter teilzunehmen,
der zu
rechtsverbindlichen Vereinbarung bevollmächtigt ist.
Kosten, die sich
hieraus ergeben, werden nicht gesondert vergütet.

Ausführungsfristen (Bauablaufplan)
Der Auftragnehmer hat einen Bauablaufplan über seine
vertraglichen
Leistungen zu erstellen, anhand dessen die Einhaltung
der Vertragsfristen
nachgewiesen und überwacht werden kann. Die
Vertragsfristen ergeben
sich aus den Besonderen Vertragsbedingungen FB 214.H.
Der Baufristenplan ist regelmäßig fortzuschreiben. Bei
Änderungen der
Vertragsfristen oder bei erheblichen Abweichungen von
sonstigen
Festlegungen ist der Plan durch den Auftragnehmer
unverzüglich zu
überarbeiten.
Die Festlegungen des Auftraggebers, z.B. zur
baufachlichen oder
terminlichen Koordinierung mit den übrigen
Leistungsbereichen sind zu
berücksichtigen. Kosten, die sich hieraus ergeben,
werden nicht gesondert
vergütet

Bautagesberichte
Vom AN sind auf Formblättern Beiträge für das
Bautagebuch täglich zu
erstellen und spätestens wöchentlich einzureichen. Sie
müssen alle
Angaben wie Stand und Fortschritt der Arbeiten sowie
alle
bemerkenswerten Ereignisse des Bauablaufes lückenlos
enthalten. Es
dient als Grundlage für alle Meldungen und Berichte,
die über die
Bauausführung zu erstatten sind und bildet nach
Abschluss der
Bauarbeiten einen wichtigen Bestandteil der Bauakten.
Bei der Erstellung und Übergabe der Bautagesberichte
handelt es sich
somit um eine wesentliche Leistungspflicht des AN, die
bei Nichterbringung
zur Abnahmeverweigerung führen kann.

Rechnungen
Alle Rechnungen sind je 1-fach beim Auftraggeber und
beim
Architekturbüro einzureichen, kumuliert und in
Papierform.
Auf allen Rechnungen ist sowohl die Maßnahmen- als
auch die
Vertragsnummer anzugeben.
Korrekturen des Auftraggebers aus vorangegangenen
Abschlagsrechnungen sind in Folgerechnungen
einzupflegen.

Sicherheitseinbehalt
Bei Teilzahlung erfolgt ein Sicherheitseinbehalt in
Höhe von 5%. Dieser
kann durch eine Vertragserfüllungsbürgschaft abgelöst
werden.

Bauwesensversicherung
Der Bauherr schließt eine Bauwesensversicherung ab. An
die
Auftragnehmer werden hierfür keine Gebühren verrechnet.

Datenträger
Es wird darum gebeten, die Angebote zusätzlich im
GAEB-Format d84 zur
Verfügung zu stellen.

Sonstiges
Sondervorschläge sind grundsätzlich in jedem Bereich
akzeptiert. Es ist
jedoch der Nachweis der Gleichwertigkeit bzw. der
statischen Machbarkeit
einschl. Änderungskosten vorzulegen.

Der Bauherr behält sich vor, Teile der
ausgeschriebenen Leistungen aus
dem Vertrags-LV herauszunehmen.

Ende der Vorbemerkungen und zusätzlichen
Vertragsbedingungen

*Hinweis*
HINWEIS:
Auf Grund der unterschiedlichen Förderbereiche ist das
LV in zwei Bereiche
gegliedert:

Bereich 1: "Sanierung Bibliotheksflügel"

Bereich 2: "Bibliotheks- und Apothekerflügel"

Die Positionen in Bereich 2 entsprechen teilweise
denen des Bereichs 1,
müssen aber aus abrechnungstechnischen Gründen
hinsichtlich der Fördermittel
getrennt aufgelistet werden.

Die beiden Bereiche sind mit separaten Rechnungen
abzurechnen.

### Bereich 01 Sanierung Bibliotheksflügel

#### Untertitel 01.01 Schutzmaßnahmen

**01.01.01 Schutz der Böden - Bautenschutzmatte**
Lieferung und Abbau von Schutzabdeckungen für
Pflaster-/Dachflächen im Bereich des Standgerüsts gem.
den
Vorgaben der BG Bau und den anerkannten Regeln der
Technik

Material: Bautenschutzmatte
Dicke: bis 6 mm
Ort: Außenbereich - Pflasterflächen
Menge: 40,000 m²

**01.01.02 Vorhaltung Bautenschutzmatte**
für jede angefangene Woche ab Freigabe

Vorhaltedauer: 29 Wochen
Abrechnung: m² Bautenschutzmatte x Woche Vorhaltung
Menge: 1160,000 m²/W

#### Untertitel 01.03 Arbeits- und Schutzgerüst

*Hinweis*
Einzurüsten sind der Bibliotheks- und Apothekerflügel.

Das Gerüst ist für folgende Gewerke zu stellen:

Baumeisterarbeiten
Dachdecker-/Flaschnerarbeiten
Tischlerarbeiten Fenster und Türen
Putzarbeiten
Malerarbeiten.

Die Gebrauchsüberlassung beginnt mit Freigabe des
Gerüstes.

**01.03.01 Aufbau Fassadengerüst - LK 4**
Arbeitsgerüst als längenorientiertes Standgerüst für
Dach-/Fassadenarbeiten aufbauen,
Fassadenvor-/Rücksprünge
sind mit einzurüsten, einschl. Vorhaltung während des
Aufbaus,
Leitern, Bordbretter, Seitenschutz etc.,
Höhenausgleich bei
unterschiedl. Terrainhöhen, Sicherstellen der
Tragfähigkeit des
Untergrundes unter den Gerüstfüßen durch geeignete
Lastverteilungsplatten

Breitenklasse: W 09
Lastklasse: 4
Belastbarkeit: 3.0 kN/m²
Untergrund: Pflasterflächen mit vorgen. Schutzplatten
Standfläche: eben bis leicht geneigt
Befestigung: Mauerwerk mit Putz
Traufhöhe: ca. 14.10 ü. OKG
Firsthöhe: ca. 22.70 m ü. OKG
Ort: Bibliotheksflügel

Mehraufwendungen aufgrund der baulichen und örtlichen
Gegebenheiten sind in den Einheitspreis
einzukalkulieren und
werden nicht gesondert vergütet.
Menge: 596,000 m²

**01.03.02 Vorhaltung Fassadengerüst - LK 4**
für jede angefangene Woche ab Freigabe

Vorhaltedauer: 29 Wochen
Abrechnung: m² Gerüstfläche x Woche Vorhaltung
Menge: 17284,000 m²/W

**01.03.03 Anbau Gerüstbekleidung**
an vorgen. Gerüst, mit Staubschutznetzen, einschl.
Vorhaltung
während des Anbringens, fachgerechte Befestigung am
Gerüst,
wind-/sturmsicher

Maschenweite: 2 x 3 mm
Menge: 596,000 m²

**01.03.04 Vorhaltung Gerüstbekleidung**
für jede angefangene Woche ab Freigabe

Vorhaltedauer: 29 Wochen
Abrechnung: m² Gerüstbekleidungsfläche x Woche
Vorhaltung
Menge: 17284,000 m²/W

**01.03.05 Einbau Innengeländer**
bei Überschreitung des zul. Wandabstandes von 30 cm
nach
DIN EN 12811-1, an allen Gerüstlagen, liefern und
einbauen,
einschl. Vorhaltung während des Einbaus, Schutzpfosten
bei
Herstellung des Seitenschutzes
Menge: 98,000 m

**01.03.06 Vorhaltung Innengeländer**
für jede angefangene Woche ab Freigabe

Vorhaltedauer: 29 Wochen
Abrechnung: m Innengeländer x Woche Vorhaltung
Menge: 2842,000 m

*Hinweis*
Die zu stellende Gerüsttreppe dient als einziger
Zugang -
während der Bauarbeiten - in den Bibliotheksflügel.

**01.03.07 Aufbau Gerüsttreppentürme**
nach BGR 113, passend zu vorgen. Gerüst, als separate
Aufstiegsmöglichkeit vom Boden bis zur obersten
Arbeitsebene
aufbauen, einschl. Verankerung am Gerüst, Handlauf,
Stirngeländer etc., Vorhaltezeit während des Aufbaus

Traufhöhe: ca. 14.05 m ü. OKG
Abrechnung: je Treppenaufgang über gesamte Höhe = 1
Stck.
Menge: 1,000 St

**01.03.08 Vorhaltung Gerüsttürme**
für jede angefangene Woche ab Freigabe, einschl.
notwendiger
Wartungen

Vorhaltedauer: bis 29 Wochen
Abrechnung: Stck. Gerüstturm x Woche Vorhaltung
Menge: 29,000 St/W

**01.03.09 Einbau Konsolen - 30 cm**
an vorgen. Schutzgerüst, einschl. Vorhaltung während
des
Einbaus

Breite: ca. 30 cm
Menge: 96,000 m

**01.03.10 Vorhaltung Konsole - 30 cm**
für jede angefangene Woche ab Freigabe

Vorhaltedauer: 29 Wochen
Abrechnung: lfm Konsole x Woche Vorhaltung
Menge: 2784,000 m/Wo

**01.03.11 Aufbau Fußgängertunnel**
in vorgen. Gerüst beim Aufbau integrieren, einschl.
Schutzdach,
Rieselschutz, Vorhaltung während des Aufbaus

Breite: bis 3 m
Menge: 1,000 St

**01.03.12 Vorhaltung Fußgängertunnel**
für jede angefangene Woche ab Freigabe

Vorhaltedauer: 29 Wochen
Abrechnung: Stck. Schutzdach x Woche Vorhaltung
Menge: 29,000 St/W

*Hinweis*
Ein Materialaufzug ist für eigene Arbeiten und für die
Nutzung
durch Fremdgewerke vorzusehen. Die Lage ist zwingend
mit
der Bauleitung abzustimmen.

**01.03.13 Aufbau Korb-/Lastenaufzug - 300 Z**
*** Bezugsbeschreibung
liefern und aufbauen, zur Nutzung für eigene Arbeiten
und
Fremdgewerke, einschl. Vorhaltung während des Aufbaus,
Wartung/Instandhaltung während der Arbeiten

Traglast: bis 300 kg
Personenbeförderung: nein
Menge: 1,000 St

**01.03.14 Vorhaltung Korb-/Lastenaufzug - 300 Z**
*** Bezugsbeschreibung
für jede angefangene Woche ab Freigabe

Vorhaltedauer: 29 Wochen
Menge: 29,000 St/W

**01.03.15 Zulage Korb-/Lastenaufzug - 500 ZZP**
*** wie Position 01.03.13
für Personenbeförderung 500 kg und reiner Lastenaufzug,
umschaltbar, 850 kg
Menge: 1,000 St

**01.03.16 Zulage Vorhaltung Korb-/Lastenaufzug - 500 ZZP**
*** wie Position 01.03.14
jedoch für Korb-/Lastenaufzug mit Personenbeförderung
Menge: 29,000 St/W

#### Untertitel 01.04 Stundenlohnarbeiten

*Hinweis*
Stundenlohnarbeiten, welche nicht in den Positionen
erfasst
sind und gegen Nachweis zur Ausführung kommen und nur
auf
besondere Anordnung des Auftraggebers auszuführen sind.

Die Verrechnungssätze für die nachstehenden Lohn- und
Berufsgruppen sind unaufgegliedert anzubieten. In ihnen
sind enthalten:
 - Lohn- und Gehaltskosten,
 - Lohn- und Gehaltsnebenkosten,
 - Sozialkosten einschließlich Sozialkassenbeiträge,
 - Gemeinkostenanteile,
 - Gewinn.
Zuschläge zu den Verrechnungssätzen für vom
Auftraggeber
angeordnete oder zu vertretende Nacht-, Sonntags-,
Feiertags- und Mehrarbeit (Überstunden) sind gesondert
nachzuweisen; sie werden in Höhe der tariflichen
Vereinbarung vergütet. Für Nacht-, Sonntags- und
Feiertagsarbeit wird als Zuschlag nur der Beitrag zur
gesetzlichen Unfallversicherung vergütet. Für
Mehrarbeit
werden zusätzlich die Sozialkosten vergütet.
Beschäftigt der Bieter bei einer der nachstehenden
Lohn-/Berufsgruppen keine Arbeitskräfte, hat er dies
anzugeben und statt dessen den Einsatz möglichst
gleichwertiger Arbeitskräfte anzubieten.
Polier- oder Vorarbeiterstunden werden nur dann
vergütet,
wenn die angeordneten Arbeiten eine entsprechende
Qualifikation erfordern. Ansonsten können nur
Facharbeiter
bzw. Helferstunden verrechnet werden.
Die Stundensätze gelten unabhängig von der Anzahl der
tatsächlich benötigten Stunden. Über die Leistungen
sind
täglich Berichte der Bauleitung vorzulegen und
unterzeichnen zu lassen. Nicht unterzeichnete
Regiezettel
gelten als nicht anerkannt.
Bei Fahrzeugen und Baggern o.ä. ist  das Personal in
den
Einheitspreis einzukalkulieren, bei Geräten und
Werkzeugen
wird das Bedienungspersonal gesondert vergütet. Der
Verrechnungssatz gilt für das zum Zeitpunkt des Abrufes
einsatzbereit auf der Baustelle befindlichen
Baugerätes.
Vergütet werden die tatsächlichen Arbeitsstunden.

**01.04.01 Stundenlohnarbeiten - VorarbeiterIn**
*** Bezugsbeschreibung
für eventuell erforderl. Arbeiten, die nicht in den
ausgeschriebenen Positionen erfasst sind, nur auf
ausdrückliche Anweisung und gegen Nachweis zur
Ausführung kommen
Menge: 5,000 h

**01.04.02 Stundenlohnarbeiten - FacharbeiterIn**
*** wie Position 01.04.01
FacharbeiterIn
Menge: 10,000 h

**01.04.03 Stundenlohnarbeiten - HelferIn**
*** wie Position 01.04.01
HelferIn
Menge: 10,000 h

### Bereich 02 6.1 Bibliotheks- und Apothekerflügel

#### Untertitel 02.01 Allgemeines

**02.01.01 verkehrsrechtliche Genehmigung**
für das Aufstellen des Gerüstes im öffentlichen
Verkehrsraum -
Brauhausstraße - einholen

Eine Kopie der Genehmigung ist der Bauleitung
unaufgefordert
vorzulegen.
Menge: 1,000 psch

#### Untertitel 02.02 Schutzmaßnahmen

**02.02.01 Schutz der Böden - Bautenschutzmatte**
*** Bezugsbeschreibung
Lieferung und Abbau von Schutzabdeckungen für
Pflaster-/Dachflächen im Bereich des Standgerüsts gem.
den
Vorgaben der BG Bau und den anerkannten Regeln der
Technik

Material: Bautenschutzmatte
Dicke: bis 6 mm
Ort: Außenbereich - Pflaster-/Dachflächen,
Innenbereich -
Pflaster-/Fliesenflächen
Menge: 242,000 m²

**02.02.02 Zulage Bautenschutzmatte**
für die Verlegung auf dem Dach der Kirche im Klosterhof

Dachneigung: ca. 35 Grad
Menge: 28,000 m²

**02.02.03 Vorhaltung Bautenschutzmatte**
für jede angefangene Woche ab Freigabe

Vorhaltedauer: 43 Wochen
Abrechnung: m² Bautenschutzmatte x Woche Vorhaltung
Menge: 10966,000 m²/W

**02.02.04 Schutz der Böden - Hartfaserplatte**
*** wie Position 02.02.01
Ausführung mit Hartfaserplatte im Innenbereich

Untergrund: Granitplatten, Fliesen
Breite: ca. 2.20 m
Menge: 36,000 m²

**02.02.05 Vorhaltung Hartfaserplatte**
für jede angefangene Woche ab Freigabe

Vorhaltedauer: 4 Wochen
Abrechnung: m² Hartfaserplatte x Woche Vorhaltung
Menge: 144,000 m²/W

#### Untertitel 02.05 Arbeits- und Schutzgerüst

*Hinweis*
Einzurüsten sind der Apotheker- und der
Bibliotheksflügel sowie
Teile des Südflügels.

Das Gerüst ist für folgende Gewerke zu stellen:

Baumeisterarbeiten
Dachdecker-/Flaschnerarbeiten
Tischlerarbeiten Fenster und Türen
Putzarbeiten
Malerarbeiten.

Für Fußgänger ist an den Ein- und Durchgängen jeweils
ein
Fußgängertunnel zu errichten.

Um in den Klosterhof zu gelangen, ist das Gerüst durch
den
Innenbereich - 3 Tore/Türen - zu transportieren.
Beschädigungen sind zwingend zu vermeiden. Kosten, die
sich
hieraus ergeben, sind in den Einheitspreis
einzurechnen und
werden nicht gesondert vergütet.

Im Klosterhof ist das Gerüst auf das Dach der Kirche
zu stellen.
Die Dachhaut - Bibereindeckung - ist zu schützen. Die
Arbeiten
sind mit größter Sorgfalt auszuführen.

Die Gebrauchsüberlassung beginnt mit Freigabe des
Gerüstes.

Der Auf- und Abbau kann, je nach Baufortschritt,
getrennt
erfolgen.
Kosten, die sich hieraus ergeben, sind in den
Einheitspreis
einzurechnen und werden nicht gesondert vergütet.

**02.05.01 Aufbau Fassadengerüst - LK 4**
*** Bezugsbeschreibung
Arbeitsgerüst als längenorientiertes Standgerüst für
Dach-/Fassadenarbeiten aufbauen,
Fassadenvor-/Rücksprünge
sind mit einzurüsten, einschl. Vorhaltung während des
Aufbaus,
Leitern, Bordbretter, Seitenschutz etc.,
Höhenausgleich bei
unterschiedl. Terrainhöhen, Sicherstellen der
Tragfähigkeit des
Untergrundes unter den Gerüstfüßen durch geeignete
Lastverteilungsplatten

Breitenklasse: W 09
Lastklasse: 4
Belastbarkeit: 3.0 kN/m²
Untergrund: Pflaster-/Dachflächen mit
Bautenschutzmatte,
Grünfläche Rasen
Standfläche: eben und geneigt
Befestigung: Mauerwerk mit Putz
Traufhöhe: ca. 14.30 ü. OKG
Firsthöhe: ca. 22.70 m ü. OKG
Ort: Apotheker-/Bibliotheksflügel

Mehraufwendungen aufgrund der baulichen und örtlichen
Gegebenheiten sind in den Einheitspreis
einzukalkulieren und
werden nicht gesondert vergütet.
Menge: 2208,000 m²

**02.05.02 Vorhaltung Fassadengerüst - LK 4**
für jede angefangene Woche ab Freigabe

Vorhaltedauer: 47 Wochen
Abrechnung: m² Gerüstfläche x Woche Vorhaltung
Menge: 114504,000 m²/W

**02.05.03 Abbau Fassadengerüst - LK 4**
einschl. Vorhaltung während des Abbaus
Menge: 2804,000 m²

**02.05.04 Ausbau zum Dachfanggerüst**
vorgen. Arbeitsgerüst in der obersten Gerüstlage zum
Dachfanggerüst ausbauen, mit Schutznetzen, einschl.
Vorhaltung während des Ausbaus
Menge: 174,000 m

**02.05.05 Vorhaltung Dachfanggerüst**
für jede angefangene Woche ab Freigabe, einschl.
notwendiger
Wartungen

Vorhaltedauer: bis 47 Wochen
Abrechnung: lfm Dachfang x Woche Vorhaltung
Menge: 8178,000 m/Wo

**02.05.06 Abbau Dachfanggerüst**
einschl. Vorhaltung während des Rückbaus
Menge: 174,000 m

**02.05.07 Zulage Fassadengerüst - Transport**
für den Transport durch das Gebäude und den Klosterhof
per
Hand

Transportweg: bis 200 m
Menge: 835,000 m²

**02.05.08 Zulage Fassadengerüst - Dachneigung**
für den Aufbau des Gerüstes der Dachneigung des
Kirchendaches im Klosterhof folgend

Dachneigung: ca. 35 Grad
Menge: 226,000 m²

**02.05.09 Anbau Gerüstbekleidung**
an vorgen. Gerüst, mit Staubschutznetzen, einschl.
Vorhaltung
während des Anbringens, fachgerechte Befestigung am
Gerüst,
wind-/sturmsicher

Maschenweite: 2 x 3 mm
Menge: 2208,000 m²

**02.05.10 Vorhaltung Gerüstbekleidung**
für jede angefangene Woche ab Freigabe

Vorhaltedauer: 47 Wochen
Abrechnung: m² Gerüstbekleidungsfläche x Woche
Vorhaltung
Menge: 114504,000 m²/W

**02.05.11 Abbau Gerüstbekleidung**
einschl. Vorhaltung während des Abbaus
Menge: 2804,000 m²

**02.05.12 Einbau Innengeländer**
bei Überschreitung des zul. Wandabstandes von 30 cm
nach
DIN EN 12811-1, an allen Gerüstlagen, liefern und
einbauen,
einschl. Vorhaltung während des Einbaus, Schutzpfosten
bei
Herstellung des Seitenschutzes
Menge: 366,000 m

**02.05.13 Vorhaltung Innengeländer**
für jede angefangene Woche ab Freigabe

Vorhaltedauer: 47 Wochen
Abrechnung: m Innengeländer x Woche Vorhaltung
Menge: 18966,000 m

**02.05.14 Abbau Innengeländer**
einschl. Vorhaltung während des Abbaus
Menge: 464,000 m

*Hinweis*
Das nachfolgend beschriebene Gerüst dient als reines
Schutzgerüst für die Dachdecker- und Klempnerarbeiten
am
Dach des Bibliotheksflügels.
Es ist auf der Brauhausstraße zu errichten. Hierfür
ist eine
verkehrsrechtliche Genehmigung einzuholen und
vorzulegen.
Beim Aufbau ist die Toreinfahrt (Mauer) zu
berücksichtigen.
Beschädigungen sind zwingend zu vermeiden.

**02.05.15 Aufbau Schutzgerüst - LK 3**
*** wie Position 02.05.01
als Schutzgerüst für Zimmer-/Dachdeckerarbeiten,
einschl.
Überbauung der vorh. Mauer/Toreinfahrt

Lastklasse: 3
Belastbarkeit: 2.0 kN/m²
Untergrund: Pflaster
Ort: Südflügel
Menge: 631,000 m²

**02.05.16 Vorhaltung Schutzgerüst - LK 3**
für jede angefangene Woche ab Freigabe

Vorhaltedauer: 30 Wochen
Abrechnung: m² Gerüstfläche x Woche Vorhaltung
Menge: 18930,000 m²/W

**02.05.17 Abbau Schutzgerüst - LK 3**
einschl. Vorhaltung während des Abbaus
Menge: 631,000 m²

**02.05.18 Ausbau zum Dachfanggerüst**
vorgen. Arbeitsgerüst in der obersten Gerüstlage zum
Dachfanggerüst ausbauen, mit Schutznetzen, einschl.
Vorhaltung während des Ausbaus
Menge: 30,000 m

**02.05.19 Vorhaltung Dachfanggerüst**
für jede angefangene Woche ab Freigabe, einschl.
notwendiger
Wartungen

Vorhaltedauer: bis 30 Wochen
Abrechnung: lfm Dachfang x Woche Vorhaltung
Menge: 900,000 m/Wo

**02.05.20 Abbau Dachfanggerüst**
einschl. Vorhaltung während des Abbaus
Menge: 30,000 m

*Hinweis*
Im Bereich des Vorplatzes werden zwei Gerüsttreppen
gestellt.
Eine Treppe dient als einziger Zugang - während der
Bauarbeiten - in den Bibliotheksflügel.
Im Klosterhof sind zwei Gerüsttreppen zu stellen.

**02.05.21 Aufbau Gerüsttreppentürme**
nach BGR 113, passend zu vorgen. Gerüst, als separate
Aufstiegsmöglichkeit vom Boden bis zur obersten
Arbeitsebene
aufbauen, einschl. Verankerung am Gerüst, Handlauf,
Stirngeländer etc., Vorhaltezeit während des Aufbaus

Traufhöhe: ca. 14.30 ü. OKG
Ort: Apotheker-/Bibliotheksflügel
Abrechnung: je Treppenaufgang über gesamte Höhe = 1
Stck.
Menge: 3,000 St

**02.05.22 Vorhaltung Gerüsttürme**
für jede angefangene Woche ab Freigabe, einschl.
notwendiger
Wartungen

Vorhaltedauer: bis 47 Wochen
Abrechnung: Stck. Gerüstturm x Woche Vorhaltung
Menge: 159,000 St/W

**02.05.23 Abbau Gerüsttürme**
einschl. Vorhaltung während des Rückbaus
Menge: 4,000 St

**02.05.24 Einbau Konsolen - 70 cm**
*** Bezugsbeschreibung
an vorgen. Schutzgerüst in der obersten Gerüstlage,
einschl.
Vorhaltung während des Einbaus

Breite: ca. 70 cm
Ort: Apotheker-/Bibliotheksflügel
Menge: 174,000 m

**02.05.25 Vorhaltung Konsole - 70 cm**
für jede angefangene Woche ab Freigabe

Vorhaltedauer: 47 Wochen
Abrechnung: lfm Konsole x Woche Vorhaltung
Menge: 8178,000 m/Wo

**02.05.26 Abbau Konsole - 70 cm**
einschl. Vorhaltung während des Rückbaus
Menge: 174,000 m

**02.05.27 Einbau Konsolen - 30 cm**
*** wie Position 02.05.24
Breite: bis 30 cm
Menge: 174,000 m

**02.05.28 Vorhaltung Konsole - 30 cm**
für jede angefangene Woche ab Freigabe

Vorhaltedauer: 47 Wochen
Abrechnung: lfm Konsole x Woche Vorhaltung
Menge: 9906,000 m/Wo

**02.05.29 Abbau Konsole - 30 cm**
einschl. Vorhaltung während des Rückbaus
Menge: 270,000 m

**02.05.30 Aufbau Gitterträger**
in das vorgen. Gerüst beim Aufbau integrieren, passend
zur
Länge des zu überbrückenden Zwischenraumes, in
Einzellängen, einschl. Vorhaltung während des Einbaus

Länge des überbrückenden Zwischenraumes: bis 5 m
Menge: 5,000 m

**02.05.31 Vorhaltung Gitterträger**
für jede angefangene Woche ab Freigabe

Vorhaltedauer: 47 Wochen
Abrechnung: Stck. Gitterträger x Woche Vorhaltung
Menge: 235,000 St/W

**02.05.32 Abbau Gitterträger**
einschl. Vorhaltung während des Rückbaus
Menge: 5,000 m

**02.05.33 Aufbau Fußgängertunnel**
in vorgen. Gerüst beim Aufbau integrieren, einschl.
Schutzdach,
Rieselschutz, Vorhaltung während des Aufbaus

Breite: bis 3 m
Menge: 4,000 St

**02.05.34 Vorhaltung Fußgängertunnel**
für jede angefangene Woche ab Freigabe

Vorhaltedauer: 47 Wochen
Abrechnung: Stck. Schutzdach x Woche Vorhaltung
Menge: 206,000 St/W

**02.05.35 Abbau Fußgängertunnel**
einschl. Vorhaltung während des Rückbaus
Menge: 5,000 St

**02.05.36 Vorhaltung Korb-/Lastenaufzug - 300 Z**
*** Bezugsbeschreibung
für jede angefangene Woche ab Freigabe

Vorhaltedauer: bis 18 Wochen
Menge: 18,000 St/W

**02.05.37 Abbau Korb-/Lastenaufzug - 300 Z**
*** Bezugsbeschreibung
einschl. aufladen, Abtransport, Vorhaltung während des
Rückbaus
Menge: 1,000 St

**02.05.38 Zulage Vorhaltung Korb-/Lastenaufzug - 500 ZZP**
*** wie Position 02.05.36
jedoch für Korb-/Lastenaufzug mit Personenbeförderung
Menge: 18,000 St/W

**02.05.39 Zulage Abbau Korb-/Lastenaufzug - 500 ZZP**
*** wie Position 02.05.37
jedoch für Korb-/Lastenaufzug mit Personenbeförderung
Menge: 1,000 St

**02.05.40 Gerüstlöcher schließen**
nachträglich, im Zuge des Gerüstabbaus, mit Material
wie
Außenputz, ansatzlos, in gleicher Oberflächenstruktur
und
Farbton

Gerüststopfen aus Kunststoff sind nicht zulässig.

Einzukalkulieren ist der Mehraufwand für die
Koordination mit
dem Putzer.
Menge: 2804,000 m²

#### Untertitel 02.06 Stundenlohnarbeiten

*Hinweis*
Stundenlohnarbeiten, welche nicht in den Positionen
erfasst
sind und gegen Nachweis zur Ausführung kommen und nur
auf
besondere Anordnung des Auftraggebers auszuführen sind.

Die Verrechnungssätze für die nachstehenden Lohn- und
Berufsgruppen sind unaufgegliedert anzubieten. In ihnen
sind enthalten:
 - Lohn- und Gehaltskosten,
 - Lohn- und Gehaltsnebenkosten,
 - Sozialkosten einschließlich Sozialkassenbeiträge,
 - Gemeinkostenanteile,
 - Gewinn.
Zuschläge zu den Verrechnungssätzen für vom
Auftraggeber
angeordnete oder zu vertretende Nacht-, Sonntags-,
Feiertags- und Mehrarbeit (Überstunden) sind gesondert
nachzuweisen; sie werden in Höhe der tariflichen
Vereinbarung vergütet. Für Nacht-, Sonntags- und
Feiertagsarbeit wird als Zuschlag nur der Beitrag zur
gesetzlichen Unfallversicherung vergütet. Für
Mehrarbeit
werden zusätzlich die Sozialkosten vergütet.
Beschäftigt der Bieter bei einer der nachstehenden
Lohn-/Berufsgruppen keine Arbeitskräfte, hat er dies
anzugeben und statt dessen den Einsatz möglichst
gleichwertiger Arbeitskräfte anzubieten.
Polier- oder Vorarbeiterstunden werden nur dann
vergütet,
wenn die angeordneten Arbeiten eine entsprechende
Qualifikation erfordern. Ansonsten können nur
Facharbeiter
bzw. Helferstunden verrechnet werden.
Die Stundensätze gelten unabhängig von der Anzahl der
tatsächlich benötigten Stunden. Über die Leistungen
sind
täglich Berichte der Bauleitung vorzulegen und
unterzeichnen zu lassen. Nicht unterzeichnete
Regiezettel
gelten als nicht anerkannt.
Bei Fahrzeugen und Baggern o.ä. ist  das Personal in
den
Einheitspreis einzukalkulieren, bei Geräten und
Werkzeugen
wird das Bedienungspersonal gesondert vergütet. Der
Verrechnungssatz gilt für das zum Zeitpunkt des Abrufes
einsatzbereit auf der Baustelle befindlichen
Baugerätes.
Vergütet werden die tatsächlichen Arbeitsstunden.

**02.06.01 Stundenlohnarbeiten - VorarbeiterIn**
*** Bezugsbeschreibung
für eventuell erforderl. Arbeiten, die nicht in den
ausgeschriebenen Positionen erfasst sind, nur auf
ausdrückliche Anweisung und gegen Nachweis zur
Ausführung kommen
Menge: 5,000 h

**02.06.02 Stundenlohnarbeiten - FacharbeiterIn**
*** wie Position 02.06.01
FacharbeiterIn
Menge: 10,000 h

**02.06.03 Stundenlohnarbeiten - HelferIn**
*** wie Position 02.06.01
HelferIn
Menge: 10,000 h

USt %: 19,00
